# Fijo para puerta interior, de acero galvanizado

- Propiedad del archivo: CYPE INGENIEROS, S.A.
- Formato: FIEBDC-3/2002
- Divisa: EUR
- Costes indirectos: 3.00 %
- IVA: 21.00 %

## L Carpintería, cerrajería, vidrios y protecciones solares

### LP Puertas interiores

#### LPA De acero

**LPA015** Ud Fijo para puerta interior, de acero galvanizado.
Fijo lateral de una hoja de 38 mm de espesor, modelo Ensamblada "ANDREU", 700x2000 mm, acabado galvanizado con tratamiento antihuellas formada por dos chapas de acero galvanizado de 0,5 mm de espesor, plegadas, ensambladas y montadas, con cámara intermedia rellena de poliuretano, sobre marco esquinero de acero galvanizado tipo CS4 de 1 mm de espesor con patillas de anclaje a obra, sin premarco. Incluso patillas de anclaje para la fijación del marco al paramento.
Criterio de valoración económica: El precio no incluye el recibido en obra de la carpintería.
Incluye: Marcado de puntos de fijación y aplomado del marco. Fijación del marco al paramento. Colocación del fijo.
Criterio de medición de proyecto: Número de unidades previstas, según documentación gráfica de Proyecto.
Criterio de medición de obra: Se medirá el número de unidades realmente ejecutadas según especificaciones de Proyecto.

| Código | Ud | Descripción | Rendimiento | Precio | Importe |
|---|---|---|---|---|---|
| mt26fpa012mEb | Ud | Fijo lateral de una hoja de 38 mm de espesor, modelo Ensamblada "ANDREU", anchura total entre 200 y 710 mm y altura total entre 1501 y 2000 mm, acabado galvanizado con tratamiento antihuellas, formado por dos chapas de acero galvanizado de 0,5 mm de espesor, plegadas, ensambladas y montadas, con cámara intermedia rellena de poliuretano, sobre marco esquinero de acero galvanizado tipo CS4 de 1 mm de espesor con patillas de anclaje a obra. (material) | 1.000 | 101.92 | 101.92 |
| op00ato010 |  | Atornillador. | 1.000 | 0.00 | 0.00 |
| mo020 | h | Oficial 1ª construcción. (mano de obra) | 0.180 | 19.93 | 3.59 |
| mo077 | h | Ayudante construcción. (mano de obra) | 0.180 | 18.92 | 3.41 |
| % | % | Costes directos complementarios | 2 % | 108.92 | 2.18 |
|  |  | Costes directos |  |  | 111.10 |
